# FW-S_maxit_Stamm-LV_Sanierputz
Leistungsbeschreibung (GAEB 90, DA81)
Währung: EUR

## FW-S_maxit_Stamm-LV_Sanierputz_0808
Datum: 05.09.20

*Hinweis*
Grundlage für die Ausschreibung sind Produkte der Firma
maxit Deutschland GmbH. Die Verarbeitung hat nach den
Herstellerrichtlinien bzw. den nachfolgenden Normen und
Vorgaben zu erfolgen.

Für die Ausführung sind zu beachten:
        - die Vorschriften der VOB
     - DIN V 18550 Putz und Putzsysteme - Ausführung
     - DIN 18350 Putz und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Sockelputze: Auch Zementputze müssen grundsätzlich
gegen Berührung mit Erdreich, Verlegesand und Pflaster
o.ä. durch geeignete Maßnahmen nach DIN 18195 geschützt
werden.

Edelputz: Fein abgefilzte oder zugeriebene
Fassadenflächen sollten wegen einer möglichen
"Haarrissbildung" vermieden werden. Bei Ausführung
farbiger Oberputzarbeiten muss dringend darauf geachtet
werden, dass starke Sonneneinstrahlung und Windeinfluss
auf die frischen Flächen vermieden werden, da sonst
Farbunterschiede entstehen können.

Farbe: Bei Ausführung farbiger, mineralischer Oberputze
wird ein einmaliger Ausgleichsanstrich mit
Egalisationsfarbe dringend empfohlen. Siehe Merkblatt
"Egalisationsanstriche auf Edelputzen 11/95".

Wenn nichts anderes in den Leistungspositionen
beschrieben, besteht die Leistung aus Lieferung und
fachgerechter Ausführung der in den Positionen
beschriebenen und benötigten Materialien.

Vor Beginn der Arbeiten hat sich der Verarbeiter davon
zu überzeugen, dass der bauliche Untergrund oder
Vorleistungen den Voraussetzungen für sein Gewerk
entsprechen. Evtl. Bedenken sind dem Auftraggeber vor
Ausführung schriftlich mitzuteilen.

Die Gebäudehöhe beträgt .............. m über Oberkante
Gelände.

*Hinweis*
Die Prüfung des Putzgrundes hat gemäß VOB, Teil C, DIN
18350 im Zuge der Wahrnehmung der Prüfungs- und
Hinweispflicht durch den Auftragnehmer zu erfolgen.

### 01 SANIERPUTZ

#### 01.01 PUTZGRUNDVORBEREITUNG

**01.01.0010 Entfernen von Altputz**
mechanisch mit leichtem Gerät vollständig bis zum
Putzgrund und Freilegen mürber Mörtelfugen bis ca. 20
mm Tiefe

Mittlere Putzdicke .......... mm
Einheit: m2

**01.01.0020 Abschlagen von Wandfliesen**
einschließlich Mörtelbett oder Kleberreste
Einheit: m2

**01.01.0030 Trockenreinigung durch Abkehren**
mit Stahlbesen. Staub mit Druckluft oder durch Absaugen
entfernen.
Einheit: m2

**01.01.0040 Trockenreinigung durch Sandstrahlen**
mit Sandstrahlgerät unter Einhaltung der gesetzlichen
Bestimmungen.
Einheit: m2

**01.01.0050 Schuttbeseitigung**
Anfallenden Bauschutt unverzüglich abfahren. Abfuhr in
Schuttmulde inkl. Gebühren.
Einheit: m3

#### 01.02 PROFILE / PUTZTRÄGER / BEWEHRUNG

**01.02.0010 Eckprofile Edelstahl**
aus rostfreiem Edelstahl mit gipsfreiem Ansetzmörtel
lot-, flucht- und winkelrecht auf Putzdicke versetzt.

Produkt:  z.B. Protektor o.gl.
Einheit: lfm

**01.02.0020 Abschlussprofile Edelstahl**
aus rostfreiem Edelstahl mit gipsfreiem Ansetzmörtel
lot-, flucht- und winkelrecht auf Putzdicke versetzt.

Produkt:  z.B. Protektor o.gl.
Einheit: lfm

**01.02.0030 Dehnfugenprofile Edelstahl**
aus rostfreiem Edelstahl über Dehnfugen mit gipsfreiem
Ansetzmörtel lot-, flucht- und winkelrecht auf
Putzdicke versetzt.

Produkt:  z.B. Protektor Nr. 7581 o.gl.
Einheit: lfm

**01.02.0040 Putzleisten Edelstahl**
aus rostfreiem Edelstahl mit gipsfreiem Ansetzmörtel
lot-, flucht- und winkelrecht in Feuchträumen auf
Putzdicke versetzt.

Produkt:  z.B. Protektor o.gl.
Einheit: lfm

**01.02.0050 Armierungsgewebe**
aus hochreißfestem, alkalibeständigem Armierungsgewebe
über Rohbau-Materialwechsel im Putzgrund,
labilen Putzgrund u.ä. in obere Putzhälfte faltenfrei
einbetten. Die Überlappung von Putzbewehrungen muss
mindestens 100 mm betragen, auf benachbarte Bauteile
200 mm.

Produkt:  maxit Armierungsgewebe MW 8x8 mm
Einheit: m2

**01.02.0060 Gewebeeckpfeile als Diagonalarmierung**
aus hochreißfesten, alkalibeständigen Armierungspfeilen
an Flächeneinschnitten (z.B. Fensterecken, Aussparungen
usw.) diagonal in oberes Putzdrittel einbetten

Produkt:  maxit Gewebeeckpfeile
Einheit: St

**01.02.0070 Putzträger Edelstahl**
nach Herstellervorschrift anbringen.

Produkte: z.B.  Armanet / Distanet o.gl.
Einheit: m2

*Hinweis*
Das maxit san Sanierputzsystem WTA besteht aus mehreren
Systemkomponenten, die je nach Objektbefund einzeln
oder in sinnvoller Kombination zum Einsatz kommen.

#### 01.03 SANIERPUTZ-SYSTEM WTA

**01.03.0010 Spritzbewurf WTA**
als Zementmörtel, CS IV (MG P III), halbdeckend
netzförmig aufbringen, Mörtelfugen dürfen nicht
verfüllt werden.

Produkt:  maxit san Vorspritz
Einheit: m2

**01.03.0020 Ausgleichsputz WTA**
als Porengrundputz CS II WTA zum Ausgleich aller
Unebenheiten des vorbereiteten Mauerwerkes,
steinüberdeckend und nesterfrei verzogen und beim
Ansteifen mit Grobbesen gut aufgeraut.
Standzeit mind. 21 Tage

Putzdicke im Mittel:  __ mm

Produkt:  maxit san Grund Porengrundputz WTA
Einheit: m2

**01.03.0030 Sanierputz Standard WTA**
CS II, auf Ausgleichsputz, plan verzogen und Oberfläche
vollflächig nachgeschabt.
Putzdicke mind. 20 mm.

Produkt:  maxit san Standard Sanierputz WTA
Einheit: m2

**01.03.0040 Sanierputz Weiss WTA**
CS II auf Ausgleichsputz, plan verzogen und Oberfläche
vollflächig nachgeschabt.
Putzdicke mind. 20 mm.

Produkt:  maxit san Weiss heller Sanierputz WTA
Einheit: m2

**01.03.0050 Zulage Filzputz**
Zulage für Filzputzausführung zu Pos.:
...................
Einheit: m2

**01.03.0060 Zulage Putzstrukturierung**
Zulage für Strukturputzausführung und verbürsten.

zu Pos.: ................................
Einheit: m2

**01.03.0070 Leibungen Sanierputz**
Liefern und Auftragen von Sanierputz wie zuvor
beschrieben im Bereich von Leibungen bei allen
Öffnungen (z.B. Fenster/Türen...).

Leibungstiefe: von __ mm bis __ mm
Einheit: lfm

#### 01.04 OBERPUTZ UND FARBE

**01.04.0010 Sumpfkalk-Abrieb**
Aufziehen und strukturieren eines marmorweißen,
verarbeitungsfertigen Sumpfkalk-Abrieb in Korngrößen
von 0,5 / 1,0 / 1,5 / 2 mm auf den zuvor vorbereiteten
Untergrund. Körnungen aus CARARRA-Marmor.
Der Sumpfkalk als Bindemittel hat folgende
Eigenschaften:
  100% mineralisch, ohne jeglichen Zusatz von
organischen Bindemitteln
  Rein mit Holz gebrannt
  Über 1 Jahr eingesumpft
  Höchster Weißgrad
  Vom Denkmalschutz empfohlen, entspricht den
WTA-Richtlinien für Sanierputzsysteme

Strukturart:  nach Absprache mit dem Auftraggeber

Korngröße:  _________mm

Produkt:  maxit purcalc 325 Sumpfkalk-Abrieb
Einheit: m2

**01.04.0020 Edelputz-Haftgrundierung**
*** Bedarfsposition mit GB
liefern und auf trockenen Unterputz aufbringen. Die
lösungsmittelfreie Haftgrundierung vollflächig gemäß
Herstellerrichtlinie auftragen.

Produkt:  maxit prim 1060 Edelputz-Haftgrund
Einheit: m2

**01.04.0030 Mineralischer Oberputz weiß**
auf den vorbereiteten Untergrund aufziehen und
strukturieren. Ausführung mit
Scheiben-/Kratzputzstruktur (Korngrößen 1 / 2 / 3 / 4
mm) oder Rillenputzstruktur (Korngrößen 2 / 3 / 4 mm).

Druckfestigkeitsklasse CS II nach EN 998-1.

Anwendung:  innen und außen

Strukturart:  Kratzputzstruktur (K) /
Rillenputzstruktur (R)

Korngröße:  __ mm

Produkt:  maxit ip color 44 K Kratzputz, weiß
bzw. marmorweiß
  maxit ip color 42 R Rillenputz, weiß bzw.
marmorweiß
Einheit: m2

**01.04.0040 Vergüteter mineralischer Oberputz weiß**
auf den vorbereiteten Untergrund aufziehen und
strukturieren. Ausführung mit
Scheiben-/Kratzputzstruktur (Korngrößen 0,5 / 1 / 1,5 /
2 / 3 / 4 mm) oder Rillenputzstruktur (Korngrößen 2 / 3
/ 4 mm).

Druckfestigkeitsklasse CS II nach EN 998-1.

Anwendung:  außen und innen

Strukturart:  Kratzputzstruktur (K) /
Rillenputzstruktur (R)

Korngröße:  __ mm

Produkt:  maxit ip color plus, weiß
Einheit: m2

**01.04.0050 Silikatputz mit top-dry-Effekt ohne auswaschbare biozide Filmkonservie rung**
auf den vorbereiteten Untergrund aufziehen und
strukturieren. maxit sil top ist ein
lösungsmittelfreier und besonders umweltfreundlicher
silikatgebundener Edelputz. Ausführung mit
Scheiben-/Kratzputzstruktur (Korngrößen 1 / 1,5 / 2 / 3
mm) oder Rillenputzstruktur (Korngrößen 1,5 / 2 / 3
mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit sil top, weiß
Einheit: m2

**01.04.0060 Zulage Putz hell eingefärbt**
Oberputz wie vor beschrieben, jedoch in einem hellen
Farbton nach maxit Farbtonkarte eingefärbt.

Farbgruppe:  I

Farbton:  _______________
Einheit: m2

**01.04.0070 Zulage Putz mittel eingefärbt**
Oberputz wie vor beschrieben, jedoch in einem
mittelkräftigen Farbton nach maxit Farbtonkarte
eingefärbt.

Farbgruppe:  II

Farbton:  _______________
Einheit: m2

**01.04.0080 Zulage Putz kräftig eingefärbt**
Oberputz wie vor beschrieben, jedoch in einem kräftigen
Farbton nach maxit Farbtonkarte eingefärbt.

Farbgruppe:  III

Farbton:  _______________
Einheit: m2

**01.04.0090 Leibungen Oberputz**
Liefern und Auftragen von Oberputz wie zuvor
beschrieben im Bereich von Leibungen bei allen
Öffnungen (z.B. Fenster/Türen...).

Leibungstiefe: ___ mm
Einheit: lfm

**01.04.0100 System-Ausgleichsanstrich mit top-dry-Effekt ohne auswaschbare biozide Filmkonservierung**
Aufbringen eines einmaligen systemzugehörigen
Anstriches auf Edelputze mit top-dry-Effekt. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.04.0110 Egalisationsanstrich auf mineralischen Oberputz**
Aufbringen eines einmaligen Egalisationsanstriches in
der Farbe des zuvor aufgebrachten mineralischen
Oberputzes zur Herstellung einer schattierungsfreien
Oberfläche. Farbe algizid und fungizid eingestellt.

Mindeststandzeit des Oberputzes je nach Witterung,
mindestens aber 4 Tage.

Anwendung:  außen

Farbtonzuschlag in separater Position

Produkt:  maxit Siliconharzfarbe A
Einheit: m2

**01.04.0120 Farbanstrichsystem mit top-dry-Effekt ohne auswaschbare biozide Filmko nservierung**
Aufbringen eines zweimaligen Anstriches als Vor- und
Deckanstrich auf Edelputze mit top-dry-Effekt oder auf
ungestrichenen mineralischen Edelputz. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.04.0130 Anstrich Silikatfarbe innen weiß**
mit Lammfellrolle, Pinsel oder geeigneten
Spritzwerkzeugen gleichmäßig aufbringen als
waschbeständiger Anstrich. Hoch
wasserdampfdurchlässige, lösungsmittelfreie und
geruchsarme Innenfarbe nach DIN 18363.

Produkt:  maxit Silikatfarbe I für innen, weiß
Einheit: m2

**01.04.0140 Zulage Farbe hell eingefärbt**
Farbe wie vor beschrieben, jedoch in einem hellen
Farbton nach maxit Farbtonkarte eingefärbt.

Farbgruppe:  I

Farbton:  _______________
Einheit: m2

**01.04.0150 Zulage Farbe mittel eingefärbt**
Farbe wie vor beschrieben, jedoch in einem
mittelkräftigen Farbton nach maxit Farbtonkarte
eingefärbt.

Farbgruppe:  II

Farbton:  _______________
Einheit: m2

**01.04.0160 Zulage Farbe kräftig eingefärbt**
Farbe wie vor beschrieben, jedoch in einem kräftigen
Farbton nach maxit Farbtonkarte eingefärbt.

Farbgruppe:  III

Farbton:  _______________
Einheit: m2

**01.04.0170 Leibungen Anstrich**
Liefern und Auftragen eines Farbanstrichs wie zuvor
beschrieben im Bereich von Leibungen bei allen
Öffnungen (z.B. Fenster/Türen...).

Leibungstiefe: ___ mm

Farbanstrich:  _ einfach
  _ zweifach
Einheit: lfm

#### 01.05 ARBEITSZEIT

**01.05.0010 Facharbeiter Mittellohn**
Rapportleistung für unvorhergesehene Arbeiten. Die
Arbeiten sind nur in Absprache und nach Genehmigung
durch die Bauleitung auszuführen.

Mittellohn Facharbeiter
Einheit: Std

USt %: 19,00
